# Schleuse Horkheim LK
Angebotsaufforderung (GAEB 90, DA83)
Währung: EUR
Auftraggeber: Wasserstraße- und Schifffahrtsamt Neckar

## Schleuse Horkheim LK
Datum: 23.02.26

### Abschnitt 1 Allgemein

#### Unterabschnitt 1.1 Baustelleneinrichtung allgemein Schleuse Horkheim

*Hinweis*
Die Baustelleneinrichtung, -vorhaltung  und - räumung
der Wasserhaltung (insgesamt 2 Pumpen einschl.
Leitungen/Rohren) gemäß BB 3.6 ist in den U-Abschnitt
einzukalkulieren.

**1.1.10 Baustelle einrichten aller Abschnitte*Fläche des AG Zufahrt vorhanden*Vers.d.AN Vorh.+Betr.n.ges.**
StL-Nr. 22420410111001101
Baustelle für die vertragsgemäße Durchführung der
Bauleistungen einrichten.
Soweit nicht für bestimmte Leistungen das Einrichten
der Baustelle als besonderer Ansatz im LV enthalten
ist, umfasst die Pauschale die Vergütung der Baustelleneinrichtung einschl. der Geräte, Gerüste und
dgl. für alle Bauleistungen.
Abschläge auf die Pauschale werden nach Leistungsstand der Baustelleneinrichtung vergütet.
sämtlicher Abschnitte des LV.
Einrichtungsfläche nach Leistungsbeschreibung
wird vom AG kostenlos zur Verfügung gestellt.
Zusatzflächen werden vom AN beschafft.
Zufahrt zur Baustelle nach Leistungsbeschreibung
ist vorhanden.
Ver- und Entsorgungseinrichtungen herstellen.
Vorhalten, Unterhalten und Betreiben der Baustelleneinrichtung einschl. Geräte, Gerüste u. dgl. sind, soweit
nicht in der Pauschale enthalten, in die Einheitspreise
der betreffenden Teilleistungen einzurechnen.
Menge: 1,000 Psch
Zuordnung: 204

**1.1.20 Baust.einrichtung vorh.u.betreiben**
StL-Nr. 22420410600
Baustelleneinrichtung vorhalten, unterhalten und betreiben. Außer den vollen Monaten werden Teilzeiten
nach Tagen zu 1/30 des Einheitspreises vergütet.
Menge: 18,000 Mt
Zuordnung: 204

**1.1.30 Baustelle räumen aller Abschnitte**
StL-Nr. 224204111100000
Baustelle räumen. Soweit nicht für bestimmte Leistungen
das Räumen der Baustelle als besonderer Ansatz
enthalten ist, umfasst die Pauschale die Vergütung
der Baustellenräumung für alle Leistungen.
sämtlicher Abschnitte des LV.
Menge: 1,000 Psch
Zuordnung: 204

#### Unterabschnitt 1.2 Leistungen Baustellenverordnung

*Hinweis*
Pos. 1.2.10 - 1.2.40 gilt sowohl für die Schleuse
Horkheim als auch für den Korrosionsschutz in der Halle
auf der Schleuse Deizisau. Das heißt Vorankündigung für
beide Ort aufstellen, SiGe-Plan für beide Orte
aufstellen und aushängen, SiGe-Koordinator für beide
Orte und den Begehung an beiden Orten.

**1.2.10 Vorankündigung aufstellen**
StL-Nr. 214202503
Vorankündigung nach Baustellenverordnung Par. 2, Abs. 2
vorbereiten, mit AG abstimmen und spätestens 2 Wochen
vor Einrichten der Baustelle der zuständigen Behörde
übermitteln.
Vorankündigung sichtbar und witterungsgeschützt auf
der Baustelle aushängen und bei erheblichen Änderungen
i.S.v. Par. 2, Abs.2, Satz 2 der Baustellenverordnung
während der Bauzeit anpassen
Menge: 1,000 Psch
Zuordnung: 202

**1.2.20 SiGe-Plan aufstellen PDF, Version A-1 Druck farbig**
StL-Nr. 2142025132093
Sicherheits- und Gesundheitsschutzplan gemäß Par. 2,
Abs. 3 der Baustellenverordnung nach Unterlagen des AG
erstellen, mit dem Sicherheits- und Gesundheitsschutzkoordinator abstimmen und bei erheblichen Änderungen
i.S.v. Par. 3, Abs. 3, Nr. 3 der Baustellenverordnung
in der Ausführung des Bauvorhabens anpassen.
Sicherheits- und Gesundheitsschutzplan für jeden
Beschäftigten einsehbar auf der Baustelle vorhalten.
RAB 31 (Regeln zum Arbeitsschutz auf Baustellen) ist
zu berücksichtigen
Lieferung im Archiv-/Druckformat = PDF, Version A-1
Lieferung '1fach wetterfest laminiert '
Druckbild = farbig
Menge: 1,000 Psch
Zuordnung: 202

**1.2.30 SiGe-Koordinator stellen Begeh. ges. Verg.**
StL-Nr. 21420252302
Sicherheits- und Gesundheitsschutzkoordinator zur
Umsetzung der Anforderungen nach Baustellenverordnung
Par. 3 stellen. Koordination, Überwachung und Organisation während der Bauzeit durchführen und dokumentieren.
Qualifikation des Koordinators nach RAB 30 (Regeln zum
Arbeitsschutz auf Baustellen)
Baustellenbegehungen werden gesondert vergütet
Menge: 1,000 Psch
Zuordnung: 202

**1.2.40 Baustellenbegehung SiGeKo durchf.**
StL-Nr. 214202533
Baustellenbegehung durch SiGe-Koordinator in
Abstimmung mit dem Auftraggeber und nach Erfordernis
durchführen und dokumentieren
Menge: 10,000 St
Zuordnung: 202

#### Unterabschnitt 1.3 Baustelleneinrichtung Halle in Deizisau

*Hinweis*
Hinweis zu U-Abschnitt 1.3
Hier nur Positionen für Maßnahmen im Zusammenhang mit
der Halle auf der  Schleuse Deizisau

**1.3.10 Baustelle einrichten*Fläche des AG Zufahrt vorhanden*Vers.d.AN Vorh.+Betr.n.ges.**
StL-Nr. 22420410191001101
Baustelle für die vertragsgemäße Durchführung der
Bauleistungen einrichten.
Soweit nicht für bestimmte Leistungen das Einrichten
der Baustelle als besonderer Ansatz im LV enthalten
ist, umfasst die Pauschale die Vergütung der Baustelleneinrichtung einschl. der Geräte, Gerüste und
dgl. für alle Bauleistungen.
Abschläge auf die Pauschale werden nach Leistungsstand der Baustelleneinrichtung vergütet.
Abschnitt 'Ort ist Schleuse Deizisau '
Einrichtungsfläche nach Leistungsbeschreibung
wird vom AG kostenlos zur Verfügung gestellt.
Zusatzflächen werden vom AN beschafft.
Zufahrt zur Baustelle nach Leistungsbeschreibung
ist vorhanden.
Ver- und Entsorgungseinrichtungen herstellen.
Vorhalten, Unterhalten und Betreiben der Baustelleneinrichtung einschl. Geräte, Gerüste u. dgl. sind, soweit
nicht in der Pauschale enthalten, in die Einheitspreise
der betreffenden Teilleistungen einzurechnen.
Menge: 1,000 Psch
Zuordnung: 204

**1.3.20 Baust.einrichtung vorh.u.betreiben**
StL-Nr. 22420410600
Baustelleneinrichtung vorhalten, unterhalten und betreiben. Außer den vollen Monaten werden Teilzeiten
nach Tagen zu 1/30 des Einheitspreises vergütet.
Menge: 12,000 Mt
Zuordnung: 204

**1.3.30 Baustelle räumen aller Abschnitte**
StL-Nr. 224204111100000
Baustelle räumen. Soweit nicht für bestimmte Leistungen
das Räumen der Baustelle als besonderer Ansatz
enthalten ist, umfasst die Pauschale die Vergütung
der Baustellenräumung für alle Leistungen.
sämtlicher Abschnitte des LV.
Menge: 1,000 Psch
Zuordnung: 204

**1.3.40 Halle Deizisau herrichten**
Vorhandene Strahlhalle des AG als
Schwarz-Weiß-Einrichtung für die Entschichtungsarbeiten
(nach TRGS 519 und 551) sowie ZTV-W, LB 218, Abs. 6.2.2
ertüchtigen. Das beinhaltet neue Folien, neue
Beleuchtung und beschädigte Elemente zu ersetzen.
Die gesamte Halle und das gesamte  Gerüst (alle
Verbindungen, Absteifungen usw.)sind durch einen
Gerüstbauer zu prüfen und ein Freigabeschein ist
auszustellen.
Reperaturen werden seperat vergütet.
Menge: 1,000 Psch

**1.3.50 Techn Anlagen Auf- und Abbauen**
Sämtliche technische Anlagen für dieHalle in Deizisau
nach BB 3.8.1 aufbauen und nach Fertigstellung der betr
.
Arbeiten dekonterminieren und abbauen.
Zweck und Zeitrahmen:
Für  Entschichtungsarbeiten der teerhaltigen
Beschichtung nach TRGS 519, 551 und 507,
GefStoffV.
Einschl . e rforderlicher Änderungen / A npassungen
während des
Bauablaufes ( G ewerkewechsel, De- und Montage) .
Art der techn. Anlagen, nach Vorschriften und BB u. a
.:
- L üftungseinrichtung einschl . U nterdruckhaltung zur
Entstaubung und Entfernung schädlicher Bestandteile aus
der
Raumluft,
- Messeinrichtung zur Überwachung des Unterdrucks,
- Messeinrichtung zur Überwachung des Luftfeuchtigkeit,
- 4- Kammer- Personenschleuse,
- evtl . 2 - Kammer- Material schleuse ( Wahl des AN )
,
- Anlage zur Staub -/A bfallaufnahme während der
Arbeiten,
- Persönliche Schutzausrüstung ( P SA) .
Beim Abbau ist die erforderliche Dekontamination /
Reinigung
nach BB mit einzurechnen.
70 % d es EP werden nach Aufstellen, der Rest nach
Abbau der
Anlagen vergütet. Vorhalten, Betreiben und Unterhalten
wird
gesondert vergütet.

Es wird einmal auf und bagebaut zwischendurch vorhalten
so wir auch abgerechnte
Menge: 1,000 Psch

**1.3.60 Techn . Anlagen vorhalt .u . betreib.**
Sämtliche Technische Anlagen der Vorposition nach
arbeits- ,
umwelt - und sicherheitstechnischen Anforderungen
vorhalten,
betreiben und unterhalten.
Die Dekontamination wird in Vorposition vergütet.
Zweck und Zeitrahmen:
Für  Entschichtungsarbeiten der teerhaltigen
Beschichtung nach TRGS 519, 551 und 507, GefStoffV.
Abrechnung: entsprechend dem zeitlichen Fortschritt der
Baumaßnahme bezogen auf die Vorhaltezeit gemäß
Bauzeitenplan.
Menge: 1,000 Psch

#### Unterabschnitt 1.4 Mobilkraneinsatz

*Hinweis*
Vorbemerkung zu U-Abschnitt 1.4
Alle anderen Kraneinsätze (z.b. für De- und Montage der
Entleerschütze und Hydraulikzylinder) werden nicht
gesondert vergütet.

**1.4.10 Mobilkraneinsatz Ausbau Schleuse Horkheim**
Mobilkran für Schleusentorhübe nach BB 3.3 gestellen
Gestellung eines Autokrans (vrsl. Klasse 700 t) zum
Ausheben beider Stemmtorflügel am LUH und des rechten
Obertores. Inkl. An-/Abfahrt, Ballast, Traversen,
Lastverteilungsplatten und Fachpersonal. Einsatzort:
Schleuse Horkheim.
Torflügelgewicht: ca. 40t
Ausladung wasserseitiger Torflügel ca. 38m
vorausichtlich GHK 700 erforderlich.
Koordinierung der Arbeiten obliegt dem AN.
Menge: 1,000 Psch

**1.4.20 Mobilkraneinsatz Torwechsel in Deizisau**
Mobilkraneinsatz zum Torwechsel in Deizisau nach BB 3.3
1. Alle Tore werden von den WFZ abgeladen, das erste
Tor kommt in die Halle die anderen beiden werden
Zwischengelagert
2. Das erste Tor wird zwischengelagert, das zweite Tor
kommt in die Halle.
3. Das zweite Tor wird Zwischengelagert, das dritte Tor
kommt in die Halle
4. Das 3. Tor kommt aus Halle, alle Tore werden auf WFZ
verladen
Gewichte wie vor.
Ausladung: siehe BB 3.3
vorausichtlich GHK 300 erforderlich.
Reihenfolge und Koordinierung der Tore obligt dem AN.
Menge: 4,000 St

**1.4.30 Mobilkraneinsatz Einbau Schleuse Horkheim**
Wie Pos 1.4.10 nur Einhub.
Menge: 1,000 Psch

#### Unterabschnitt 1.5 Technische Bearbeitung

**1.5.10 Dokumentation Qualitätss. (MEKS) Leistungen LV*PDF, Version A-1**
StL-Nr. 214202933129900
Unterlagen für Kontrollprüfungen des AG vorbereiten,
gliedern und zusammenstellen. Überprüfung durch den
AG nach Merkblatt für Kontrollprüfungen an
Stahlwasserbauten (MEKS) des BMVBS.
Die Leistungen umfassen die Zusammenstellung aller für
die Überprüfung erforderlichen Unterlagen, die
Beistellung von Personal für die Kontrollprüfungen und
Gewährung von Zugang zu den Fertigungsstätten
für alle Leistungen des LV
Lieferung im Archiv-/Druckformat = PDF, Version A-1
Medium für Datenübergabe = 'CD/DVD '
Lieferung 'auf Papier, weiß Anzahl 1fach '
Menge: 1,000 Psch
Zuordnung: 202

**1.5.20 Anschlagpunkte LOT**
Statischer Nachweis für Anschlagpunkte  LOT
inkl. Zeichnung.
Menge: 1,000 Psch

### Abschnitt 2 Linkes Obertor

#### Unterabschnitt 2.1 Demontage LOT

*Hinweis*
Vorbemerkung zum U-Abschnitt 2.1
Da bei der Demontage die Gefahr der Freisetzung von
PAK-Stäuben besteht, sind sämtliche Demontagearbeiten
unter strikter Anwendung der TRGS 519, 551 und 507
durchzuführen, d.h.: Anzeige GAA, Belehrung und
Einweisung,
PSA,  usw.
Ggf.ist die partielle Entschichtung mittels Abbeizen
o.ä.
notwendig, dies ist in die EP mit einzurechnen.
- Demontierte Teile direkt kennzeichnen
-Demontierte Teile vor Entschichten gemäß BB gegen
Schäden
schützen
-Alle Stahlbauteile vor evtl. Abtransport dem AG auf
der
Baustelle vorlegen (Feststellen Zustand, Freigabe
Abtransport).

**2.1.10 Vorbereitende Arbeiten**
Tor abfangen, ggf. unterbauen und für den Kranhub
vorbereiten. Anschlagpunkte setzen. EHZvom Tor trennen.
Menge: 1,000 Psch

**2.1.20 Anschlagpunkte setzten**
Stahlbauteil nach Leistungsbeschreibung montieren.

System = Hakentor.
Bauteil = Anschlagpunkt

Anschlagpunkte nach Statik und Zeichnung herstellen.
inkl aller benötigten Kleinteile .
Menge: 1,000 Psch

**2.1.30 Torlager u. Torachse ausbauen und demontieren LOT**
Vorhandene Konstruktion nach Leistungsbeschreibung
ausbauen.
System = Hakentor, trockengelegt,
auszubauendes Teil = Torlager inkl. Torachse
Konstruktion in Einzelteile zerlegen/demontieren
Ausgebaute Stahlteile werden wieder verwendet und
weiter bearbeitet.
Es ist mit Erschwernis zu rechnen, da die Lager in ca.
4 m Tiefe in einem Schacht sind und die Torchse im Tor.

PSA  ist notwendig, die Lager sind stark korrodiert.
Menge: 2,000 St

**2.1.40 Tor ausbauen LOT**
Vorhandene Konstruktion nach Leistungsbeschreibung
ausbauen.
System = Hakentor, trockengelegt,
auszubauendes Teil = Hakentor
Tor von der Schubstange trennen, mit Mobilkran ausheben
und auf vom AG bereitgestellte Schute verladen und dort
sichern. Drehen des Tores, Pallhölzer und
Lasthebemittel (zusätzliche Gurtschlingen für
waagrechten Torhub) sind mit einzurechnen.
Mobilkraneinsatz wird seperat vergütet
Gewicht Obertor 27 t
Ausladung ca. 20m
Menge: 1,000 St

**2.1.50 Dichtungskonstruktionen ausbauen LOT**
Vorhandene Konstruktion nach Leistungsbeschreibung
ausbauen und demontieren.
System = Hakentor
auszubauendes Teil = alle Dichtungskonstruktionen
(Sohl-, Eck-, und Seitendichtungen inkl
Befestigungsmaterial und Klemmleisten)
Konstruktion in Einzelteile zerlegen/demontieren:
- Dichtungen werden aufgemessen und vor Ort gelagert,
nach erfolgreicher Dichtprobe gehen sie in Eigentum des
An über und sind zu entsoregen.
- Befestigungsmittel gehen in Eigentum des AN über und
sind zu entsorgen
- Restliche Konstruktion wird wieder verwendet.
Menge: 1,000 Psch

**2.1.60 Schubstange ausbauen LOT**
Vorhandene Konstruktion nach Leistungsbeschreibung
ausbauen.
System = Hakentor, trockengelegt,
auszubauendes Teil = Schubstange
Ausgebaute Stahlteile werden wieder verwendet und in
Deizisau weiter bearbeitet.
Menge: 1,000 Psch

**2.1.70 Führungswagen ausbauen LOT**
wie vor, jedoch
auszubauendes Teil = Führungswagen
Ausgebaute Stahlteile werden wieder verwendet und in
Deizisau weiter bearbeitet.
Menge: 1,000 Psch

**2.1.80 Zylinderanschluss ausbauen LOT**
wie vor, jedoch
auszubauendes Teil = Zylinderanschluss
Ausgebaute Stahlteile werden wieder verwendet und in
Deizisau weiter bearbeitet.
Menge: 1,000 Psch

#### Unterabschnitt 2.2 Reparatur LOT

*Hinweis*
- Alle Schraub- und Nietverbindungen sind gemäß BB zu
ersetzen.
- Alle Schraubverbindungen, die gegen Wasser abdichten
müssen, sind gemäß BB mit Kunststoff-Sicherungsscheibe
mit
Metall -Zahntellerring zu versehen.
- Fertigung aller Teile nach Muster (erst nach Ausbau /
Aufmaß
bestellen). Dies gilt insbesondere bei Dichtungen und
Maschinenbauteilen.
- Bei Ersatz sind vorhandene alte Werkstoffe durch
gleichwertige zu ersetzen, ggf. vorab Absprache mit AG.
- Die notwendigen Prüfzeugnisse nach BB sind mit
einzurechnen.

**2.2.10 Sohlendichtung herstellen und liefern LOT**
Dichtung entsprechend konstruktiven Erfordernissen
gemäß BB,  Zeichnung 059169 und Aufmaß herstellen und
liefern
Für Hakentor.
Als Sohlendichtung als Notenprofilgummi:
105x20x40x12730+Zugabe
Material der Dichtungen = 'nach BB '
Inkl. Schrauben, Muttern Dichtscheiben.
Korrosionsschutz der Bleche wird seperat vergütet
Montage der Sohlendichtung wird seperat vergütet
Menge: 1,000 St

**2.2.20 Seitendichtung u. Eckdichtung herstellen und liefern LOT**
Dichtung entsprechend konstruktiven Erfordernissen
gemäß BB,  Zeichnung und Aufmaß herstellen und liefern
Für Hakentor.
Als Seitendichtung mit Eckdichtung nach Plan 059168
Material der Dichtungen = 'nach BB '
Inkl. Schrauben, Muttern Dichtscheiben.
Korrosionsschutz der Bleche wird seperat vergütet
Montage der Sohlendichtung wird seperat vergütet
Menge: 1,000 Psch

**2.2.30 Torlager und Torachse aufarbeiten LOT**
Stahlbauteil nach Leistungsbeschreibung überarbeiten
und zusammenbauen.
Zur Wiederherstellung der Funktionsfähigkeit.
System = Hakentor
Bauteil = Torlager mit Torachse.
Bewegliche (Maschinenbau-) Teile, wie Rollen, Achsen,
Wellen, Bolzen, Lager usw reinigen, nacharbeiten
(Feinschliff, polieren, Gewinde nachschneiden, usw.)
und einfetten.
Überarbeitung im Baustellenbereich oder Werk des AN,
inkl aller Transporte.
Notwendige Kleinteile (Verbindungsmittel, Dichtungen,
usw. ) liefern.
Bauteil (e) einschl. Kleinteile zusammenbauen und auf
Baustelle transportieren.
Korrosionsschutz wird gesondert vergütet, eventl.
Transport berücksichtigen.
Montage wird separat vergütet.
Menge: 2,000 St

**2.2.40 Schubstange aufarbeitenLOT**
Stahlbauteil nach Leistungsbeschreibung überarbeiten
und zusammenbauen.
Zur Wiederherstellung der Funktionsfähigkeit.
System = Hakentor
Bauteil = Schubstange
Schubstange reinigen, nacharbeiten (Feinschliff,
polieren, Gewinde nachschneiden, usw.) und einfetten.
Überarbeitung im Baustellenbereich oder Werk des AN,
inkl aller Transporte.
Notwendige Kleinteile (Verbindungsmittel, Dichtungen,
usw. ) liefern.
Bauteil(e) einschl. Kleinteile zusammenbauen und auf
Baustelle transportieren.
Korrosionsschutz wird gesondert vergütet, eventl.
Transport berücksichtigen.
Montage wird separat vergütet.
Menge: 1,000 St

**2.2.50 Führungswagen aufarbeitenLOT**
Stahlbauteil nach Leistungsbeschreibung überarbeiten
und zusammenbauen.
Zur Wiederherstellung der Funktionsfähigkeit.
System = Hakentor
Bauteil = Führungswagen
Führungswagen reinigen, nacharbeiten (Feinschliff,
polieren, Gewinde nachschneiden, usw.) und einfetten.
Überarbeitung im Baustellenbereich oder Werk des AN,
inkl aller Transporte.
Notwendige Kleinteile (Verbindungsmittel, Dichtungen,
usw. ) liefern.
Bauteil(e) einschl. Kleinteile zusammenbauen und auf
Baustelle transportieren.
Korrosionsschutz wird gesondert vergütet, eventl.
Transport berücksichtigen.
Montage wird separat vergütet.
Menge: 1,000 St

**2.2.60 Zylinderanschluss aufarbeitenLOT**
Stahlbauteil nach Leistungsbeschreibung überarbeiten
und zusammenbauen.
Zur Wiederherstellung der Funktionsfähigkeit.
System = Hakentor
Bauteil = Zylinderanschluss
Zylinderanschluss reinigen, nacharbeiten (Feinschliff,
polieren, Gewinde nachschneiden, usw.) und einfetten.
Überarbeitung im Baustellenbereich oder Werk des AN,
inkl aller Transporte.
Notwendige Kleinteile (Verbindungsmittel, Dichtungen,
Federn, usw. ) liefern.
Bauteil(e) einschl. Kleinteile zusammenbauen und auf
Baustelle transportieren.
Korrosionsschutz wird gesondert vergütet, eventl.
Transport berücksichtigen.
Montage wird separat vergütet.
Menge: 1,000 St

#### Unterabschnitt 2.3 Montage LOT

*Hinweis*
- Alle Schraubverbindungen sind gemäß BB zu ersetzen.
- Alle Schraubverbindungen, die gegen Wasser abdichten
müssen, sind gemäß BB mit Kunststoff-Sicherungsscheibe
mit
Metall-Zahntellerring zu versehen.
- Die notwendigen Prüfzeugnisse nach BB sind mit
einzurechnen.
- Korrosionsschutz einschl. Nachkonservierung nach
Montage
wird separat vergütet.

**2.3.10 Torlager und Torachse montieren und einbauen LOT**
Stahlbauteil nach Leistungsbeschreibung montieren.
Zur Wiederherstellung der Funktionsfähigkeit.
System = Hakentor.
Bauteil = Torlager mit Torachse.

Fachgerechte Montage der Torlager ink. Torachsen im
Lagerschacht.
Inkl. Ausrichtung der beiden Torachsen in einer Flucht
um schieflauf zu vermeiden.
Menge: 2,000 St

**2.3.20 Tor einbauen LOT**
Stahlbauteil nach Leistungsbeschreibung montieren.
Zur Wiederherstellung der Funktionsfähigkeit.
System = Hakentor.
Bauteil = Hakentor

Fachgerechte Montage inkl. Einhub  des Hakentores Inkl.
anschließen an die Schubstange und EHZ und Ausrichtung
um schieflauf zu vermeiden.

Tor  mit Mobilkran vom Prahm heben. Drehen des Tores.

Mobilkraneinsatz wird seperat vergütet
Menge: 1,000 St

**2.3.30 Sohlendichtungskonstruktion montieren LOT**
Dichtung nach Leistungsbeschreibung montieren.
System = Hakentor
Bauteil = Sohlendichtungskonstruktion nach LV-Pos.
2.1.40

Fachgerechte Montage der elastischen
Sohlendichtungskonstruktion inkl.
Klemmleisten/Dichtungsplatten am Schleusentor gemäß
Zeichnung.
Menge: 1,000 St

**2.3.40 Seitendichtungskonstruktion inkl. Eckdichtung montieren LOT**
Dichtung nach Leistungsbeschreibung montieren.
System = Hakentor
Bauteil = Seitendichtungskonstruktion ink. Eckdichtung
nach LV-Pos. 2.1.40

Fachgerechte Montage der elastischen
Seitendichtungskonstruktion inkl.
Klemmleisten/Dichtungsplatten am Schleusentor gemäß
Zeichnung.
Menge: 1,000 Psch

**2.3.50 Schubstange montieren LOT**
Stahlbauteil nach Leistungsbeschreibung montieren.
Zur Wiederherstellung der Funktionsfähigkeit.
System = Hakentor.
Bauteil = Schubstange

Fachgerechte Montage der Schubstange
Menge: 1,000 St

**2.3.60 Führungswagen montieren LOT**
Wie vor, jedoch
Bauteil = Führungswagen

Fachgerechte Montage des Führungswagens
Menge: 1,000 St

**2.3.70 Zylinderanschluss montieren LOT**
Wie vor, jedoch
Bauteil = Zylinderanschluss

Fachgerechte Montage des Zylinderanschlusses
Menge: 1,000 St

### Abschnitt 3 Linkes Untertor

#### Unterabschnitt 3.1 Demontage LUT

*Hinweis*
Vorbemerkung zum U-Abschnitt 3.1
Da bei der Demontage die Gefahr der Freisetzung von
PAK-Stäuben besteht, sind sämtliche Demontagearbeiten
unter strikter Anwendung der TRGS 519, 551 und 507
durchzuführen, d.h.: Anzeige GAA, Belehrung und
Einweisung,
PSA,  usw.
Ggf.ist die partielle Entschichtung mittels Abbeizen
o.ä.
notwendig, dies ist in die EP mit einzurechnen.
- Demontierte Teile direkt kennzeichnen
-Demontierte Teile vor Entschichten gemäß BB gegen
Schäden
schützen
-Alle Stahlbauteile vor evtl. Abtransport dem AG auf
der
Baustelle vorlegen (Feststellen Zustand, Freigabe
Abtransport).

**3.1.10 VorbereitendeVorbemerkung Maßnahmen LUT**
Beide Torflügel abfangen, so dass die Verbindungen zur
Schleuse getrennt werden können.
Anschlagpunkte setzen.
Menge: 1,000 Psch

**3.1.20 Hydraulikzylinder ausbauen LUT**
Vorhandene Konstruktion nach Leistungsbeschreibung
ausbauen.
System = Stemmtor, trockengelegt,
auszubauendes Teil = Hydraulikzylinder
Ausgebaute Hydraulikzylinder werden wieder verwendet
und für die Dauer der Maßnahme fachgerecht
zwischengelagert.
Mit Erschwernis ist zu rechnen und mit
einzukalkulieren, da die Segmentschützzyliner im Tor
verbaut sind
Ggf. benötigtes Hebezeug und dergleichen ist hier
einzurechnen.
Befestigungsmittel sind beim Einbau wieder zu
verwenden.
Menge: 4,000 St

**3.1.30 Anbauteile ausbauen LUT**
Vorhandene Konstruktion nach Leistungsbeschreibung
ausbauen.
System = Stemmtor, trockengelegt,
auszubauendes Teil = Anbauteile wie Geländer,
Gitterroste, elektrische Leitungen, Schmierleitungen
Hydraulikleitungen, Tor- und Schützendlagen usw.
Ausgebaute Stahlteile werden wieder verwendet und in
Deizisau weiter bearbeitet.
Befestigungsmittel gehen in Eigentum des AN über und
sind zu entsorgen.
Menge: 1,000 Psch

**3.1.40 Dichtungskonstruktionen demontieren LUT**
Vorhandene Konstruktion nach Leistungsbeschreibung
ausbauen und demontieren.
System = Stemmtor
auszubauendes Teil = alle Dichtungskonstruktionen
(Wendesäulen-, Schlagsäulen- und Trempeldichtung inkl
Befestigungsmaterial und Klemmleisten)
Konstruktion in Einzelteile zerlegen/demontieren:
- Dichtungen werden aufgemessen und vor Ort gelagert,
nach erfolgreicher Dichtprobe gehen sie in Eigentum des
An über und sind zu entsoregen.
- Befestigungsmittel gehen in Eigentum des AN über und
sind zu entsorgen
- Restliche Konstruktion wird wieder verwendet.
Menge: 1,000 Psch

**3.1.50 Halslager demontieren LUT**
Wie vor, jedoch
Demontage 'Halslager inkl. Zugstange, Kreuzgelenk und
Halslagerbolzen '
System = Stemmtor.
demontierte Teile 'werden entsorgt'
Menge: 2,000 St

**3.1.60 Spurlager und Kalotte demontieren LUT**
Wie vor, jedoch
Demontage 'Spurlager, Zapfenstuhl, Spurzapfen, Keile,
Kalotte und Haltering'
System = Stemmtor.
demontierte Teile 'werden entsorgt'
Menge: 2,000 St

**3.1.70 Knaggen demontieren LUT**
Wie vor, jedoch
Demontage 'Knaggen '
System = Stemmtor.
demontierte Teile 'werden wiederverwendet'
Menge: 20,000 St

**3.1.80 Segmentschütz demontieren LUT**
Wie vor, jedoch
Demontage 'Segmentschütz '
System = Stemmtor.
demontierte Teile 'werden wiederverwendet'
Ggf. benötigtes Hebezeug und dergleichen ist hier
einzurechnen.
Menge: 4,000 St

**3.1.90 Torflügel ausbauen LUT**
Vorhandene Konstruktion nach Leistungsbeschreibung
ausbauen.
System = Stemmtor, trockengelegt,
auszubauendes Teil = Stemmtorflügel
Tor vom Halslager trennen, mit Mobilkran ausheben und
auf bereitgestellte Schute verladen und dort sichern.
Drehen des Tores, Pallhölzer, Gurte und Schäkel sind
mit einzurechnen.
Mobilkraneinsatz wird seperat vergütet
Gewicht Torflügel ca. 40 t
Erforderliche Ausladung wasserseitiger Torflügel ca.
38m
voraussichtlich GHK 700 erforderlich
Menge: 2,000 St

#### Unterabschnitt 3.2 Reparatur, Neubeschaffung LUT

*Hinweis*
- Alle Schraub- und Nietverbindungen sind gemäß BB zu
ersetzen.
- Alle Schraubverbindungen, die gegen Wasser abdichten
müssen, sind gemäß BB mit Kunststoff-Sicherungsscheibe
mit
Metall -Zahntellerring zu versehen.
- Fertigung aller Teile nach Muster (erst nach Ausbau /
Aufmaß
bestellen). Dies gilt insbesondere bei Dichtungen und
Maschinenbauteilen.
- Bei Ersatz sind vorhandene alte Werkstoffe durch
gleichwertige zu ersetzen, ggf. vorab Absprache mit AG.
- Die notwendigen Prüfzeugnisse nach BB sind mit
einzurechnen.

**3.2.10 Drempeldichtung herstellen und liefern LUT**
Dichtung entsprechend konstruktiven Erfordernissen
gemäß BB,  Zeichnung und Aufmaß herstellen und liefern
Für Stemmtor.
Als Drempeldichtung PE 100 schwarz Sh C80 90x180x5700
(6663x37 Passmaß)
Material der Dichtungen = 'nach BB '
Inkl. Schrauben, Muttern Dichtscheiben.
Korrosionsschutz der Bleche wird seperat vergütet
Menge: 2,000 St

**3.2.20 Schlagsäulendichtung herstellen und liefern LUT**
Wie vor, jedoch
Als Schlagsäulendichtung, nach Zeichnung 059216
Material der Dichtungen = 'Sonderprofile nach Plan '
Inkl. Schrauben, Muttern Dichtscheiben.
Korrosionsschutz der Bleche wird seperat vergütet
Menge: 2,000 St

**3.2.30 Wendesäulendichtung herstellen und liefern LUT**
Wie vor, jedoch
Als Wendesäulendichtung, nach Zeichnung 059216
Material der Dichtungen = 'nach BB '
Inkl. Schrauben, Muttern Dichtscheiben.
Korrosionsschutz der Bleche wird seperat vergütet
Menge: 2,000 St

**3.2.40 Halslager herstellen und liefern LUT**
Stahlbauteil entsprechend konstruktiven Erfordernissen
gemäß Leistungsbeschreibung herstellen und liefern
System = Stemmtor
Bauteil =  'Halslage inkl. 2 Zugstangen, 1 Kreuzgelenk
und Halslagerbolzen ' nach Zeichnung
Menge: 2,000 St

**3.2.50 Spurlager herstellen und liefern LUT**
Wie vor, jedoch
Bauteil = 'Spurlager, Zapfenstuhl, Spurzapfen, Keile,
Kalotte und Haltering ' nach Zeichnung
System = Stemmtor.
Menge: 2,000 St

#### Unterabschnitt 3.3 Montage LUT

*Hinweis*
- Alle Schraubverbindungen sind gemäß BB zu ersetzen.
- Alle Schraubverbindungen, die gegen Wasser abdichten
müssen, sind gemäß BB mit Kunststoff-Sicherungsscheibe
mit
Metall-Zahntellerring zu versehen.
- Die notwendigen Prüfzeugnisse nach BB sind mit
einzurechnen.
- Korrosionsschutz einschl. Nachkonservierung nach
Montage
wird separat vergütet.

**3.3.10 Tor komplettieren LUT**
Geländer, Roste, elektrische Leitungen,
Schmierleitungen Hydraulikleitungen, und weitere
Anbauteile fachgerecht  an das Stemmtor montieren. Kann
auch erst in Horkheim erfolgen.
Menge: 1,000 Psch

**3.3.20 Drempeldichtungskonstruktion montieren LUT**
Dichtung nach Leistungsbeschreibung montieren.
System = Stemmtor
Bauteil = Drempeldichtungskonstruktion  nach LV-Pos.
3.1.40

Fachgerechte Montage der  Trempeldichtungskonstruktion
inkl. Klemmleisten/Dichtungsplatten am Schleusentor
gemäß Zeichnung.
Menge: 2,000 St

**3.3.30 Schlagsäulendichtungskontruktion montieren LUT**
Wie vor, jedoch
Bauteil = Schlagsäulendichtungskonstruktion  nach
LV-Pos. 3.1.40

Fachgerechte Montage der
Schlagsäulendichtungskonstruktion inkl.
Klemmleisten/Dichtungsplatten am Schleusentor gemäß
Zeichnung.
Menge: 2,000 St

**3.3.40 Wendesäulendichtungskonstruktion montieren LUT**
Wie vor, jedoch
Bauteil = Wendesäulendichtungskonstruktion  nach
LV-Pos. 3.1.40

Fachgerechte Montage der
Wendesäulendichtungskonstruktion inkl.
Klemmleisten/Dichtungsplatten am Schleusentor gemäß
Zeichnung.
Menge: 2,000 St

**3.3.50 Halslager montieren LUT**
Stahlbauteil nach Leistungsbeschreibung montieren.
Zur Wiederherstellung der Funktionsfähigkeit.
System Stemmtor
Bauteil 'Halslage inkl. 2 Zugstangen, 1 Kreuzgelenk und
2 Halslagerbolzen ' nach Zeichnung
Menge: 2,000 St

**3.3.60 Spurlager montieren LUT**
Wie vor, jedoch
Bauteil 'Spurlager, Zapfenstuhl, Spurzapfen, Keile,
Kalotte und Haltering ' nach Zeichnung
Menge: 2,000 St

**3.3.70 Knaggen montierenLUT**
Wie vor, jedoch
Bauteil 'Knaggen ' nach Zeichnung
ggf. Aufschweißen oder unterlegen.
Verbidnungsmittel neu.
Menge: 20,000 St

**3.3.80 Hydraulikzylinder montieren LUT**
Wie vor, jedoch
Bauteil 'zwischengelagerte Hydraulikzylinder' nach
Zeichnung

Hydraulikzylinder nach der Montage anschließen und
testen.
Ggf. benötigtes Hebezeug und dergleichen ist hier
einzurechnen.
Menge: 4,000 St

**3.3.90 Segmentschütz montieren LUT**
Wie vor, jedoch
Bauteil = Segmentschütz

Fachgerechte Montage des Segmentschützes Inkl.
anschließen, Ausrichtung sowie Ggf. benötigtes Hebezeug
und dergleichen ist hier einzurechnen.
Menge: 4,000 St

**3.3.100 Torflügel einbauen**
Wie vor, jedoch
Bauteil = Stemmtorflügel

Fachgerechte Montage des Stemmtorflügels Inkl.
anschließen  und Ausrichtung
Tor  mit Mobilkran vom Prahm heben. Drehen des Tores.

Mobilkraneinsatz wird seperat vergütet
Menge: 2,000 St

#### Unterabschnitt 3.4 Segmentschütze LUT

*Hinweis*
Hinweis zu U-Abschnitt 3.4
Es ist dem AN überlassen ob die Segmentschütze im Werk
des AN oder in der Halle in Deizisau überarbeitet
werden. Schutzmaßnahmen nach TRGS 519 sind bei der
Demontage und Entschichtung einzuhalten
Ggf. benötigtes Hebezeug und dergleichen ist in die
jeweilige Position mit einzukalkulieren

Vorbemerkung zu Pos. 3.4.10 und 3.4.20
Da bei der Demontage die Gefahr der Freisetzung von
Asbest-
und PAK-Stäuben besteht, sind sämtliche
Demontagearbeiten
unter strikter Anwendung der TRGS 519, 551 und 507
durchzuführen, d.h.: Anzeige GAA, Belehrung und
Einweisung,
PSA,  usw.
Ggf.ist die partielle Entschichtung mittels Abbeizen
o.ä.
notwendig, dies ist in die EP mit einzurechnen.
- Demontierte Teile direkt kennzeichnen
-Demontierte Teile vor Entschichten gemäß BB gegen
Schäden
schützen
-Alle Stahlbauteile vor evtl. Abtransport dem AG auf
der
Baustelle vorlegen (Feststellen Zustand, Freigabe
Abtransport).

**3.4.10 Demontage Dichtungen**
Vorhandene Konstruktion nach Leistungsbeschreibung
ausbauen und demontieren.
System = Stemmtor
auszubauendes Teil = alle Dichtungskonstruktionen vom
Degmentschütz (inkl Befestigungsmaterial und
Klemmleisten)
Konstruktion in Einzelteile zerlegen/demontieren:
- Dichtungen werden aufgemessen und vor Ort gelagert,
nach erfolgreicher Dichtprobe gehen sie in Eigentum des
AN über und sind zu entsoregen.
- Befestigungsmittel gehen in Eigentum des AN über und
sind zu entsorgen
- Restliche Konstruktion wird wieder verwendet.
Menge: 1,000 Psch

**3.4.20 Demontage Lager und Bolzen**
Vorhandene Konstruktion nach Leistungsbeschreibung
ausbauen und demontieren.
System = Stemmtor
auszubauendes Teil = Lager und Bolzen vom Segmentschütz
( inkl Befestigungsmaterial)
demontierte Teile 'werden entsorgt'
Menge: 8,000 St

*Hinweis*
Vorbemerkung für Pos- 3.4.30 bis 3.4.50
- Alle Schraub- und Nietverbindungen sind gemäß BB zu
ersetzen.
- Alle Schraubverbindungen, die gegen Wasser abdichten
müssen, sind gemäß BB mit Kunststoff-Sicherungsscheibe
mit
Metall -Zahntellerring zu versehen.
- Fertigung aller Teile nach Muster (erst nach Ausbau /
Aufmaß
bestellen). Dies gilt insbesondere bei Dichtungen und
Maschinenbauteilen.
- Bei Ersatz sind vorhandene alte Werkstoffe durch
gleichwertige zu ersetzen, ggf. vorab Absprache mit AG.
- Die notwendigen Prüfzeugnisse nach BB sind mit
einzurechnen.

**3.4.30 Flachdichtung herstellen und liefern**
Dichtung entsprechend konstruktiven Erfordernissen
gemäß Leistungsbeschreibung herstellen und liefern
Für Segmentsschütz.
Als Flachdichtung 49x12x206+Zugabe,
Material der Dichtungen = 'nach Zeichnung '
Mit Verbindungsmittel.
Montage an Segmentschütz wird separat vergütet
Menge: 4,000 St

**3.4.40 Notendichtung herstellen und liefern**
Dichtung entsprechend konstruktiven Erfordernissen
gemäß Leistungsbeschreibung herstellen und liefern
Für Segmentsschütz.
Als Notendichtung 3x85x10x1000+Zugabe
Material der Dichtungen = 'nach Zeichnung '
Mit Verbindungsmittel.
Montage an Segmentschütz wird separat vergütet
Menge: 8,000 St

**3.4.50 Lager und Bolzen herstellen und liefern**
Herstellung und Lieferung 'Bolzen und Lagerung inkl
Kleinteile, Verbindungsmittel und Zubehör ' nach
Zeichnung
System = Segmentschütz.
Menge: 8,000 St

*Hinweis*
Vorbemerkung für Pos- 3.4.60 bis 3.4.90
- Alle Schraubverbindungen sind gemäß BB zu ersetzen.
- Alle Schraubverbindungen, die gegen Wasser abdichten
müssen, sind gemäß BB mit Kunststoff-Sicherungsscheibe
mit
Metall-Zahntellerring zu versehen.
- Die notwendigen Prüfzeugnisse nach BB sind mit
einzurechnen.
- Korrosionsschutz einschl. Nachkonservierung nach
Montage
wird separat vergütet.

**3.4.60 Montage Flachdichtung**
Dichtung nach Leistungsbeschreibung montieren.
System = Stemmtor
Bauteil =Flachdichtung
Fachgerechte Montage der elastischen
Sohlendichtungskonstruktion inkl.
Klemmleisten/Dichtungsplatten am Segmentschütz gemäß
Zeichnung.
Menge: 4,000 St

**3.4.70 Montage Notendichtung**
Wie vor, jedoch
Bauteil :Notendichtung gemäß  Zeichnung
fachgerecht montieren.
Menge: 8,000 St

**3.4.80 Montage Lager und Bolzen**
Stahlbauteil nach Leistungsbeschreibung montieren.
Zur Wiederherstellung der Funbktionsfähigkeit.
System = Stemmtor
Bauteil: Lager und Bolzen
Menge: 8,000 St

### Abschnitt 4 Korrosionsschutz

*Hinweis*
Vorbemerkung für 4.1 und 4.2
Die ausgebauten und ggf. demontierten sowie von der
Stahlbaufirma neu eingebauten bzw . reparierten
Stahl(wasser)-
bauteile sind hier mit zu bearbeiten /  mit
einzurechnen.
- Die Konservierung der festen Teile (Leisten, Bleche,
usw...)  nach BB ist mit einzurechnen.
- Schwere Zugänglichkeit nach BB ist mit einzurechnen.
Die Nachkonservierungsarbeiten (nach Montage) werden
separat vergütet.
Die Abrechnung von Flächen erfolgt ohne Aufmaß über die

LV-Menge oder über Aufmaß des AN; Abrechnungsmodus nach

Wahl des AN.
Bei Aufmaß des AN sind die Hinweise zur Auffrundungen
zu
beachten.
Das Merkblatt MeKS ist zu beachten

#### Unterabschnitt 4.1 Korrosionsschutz LOT

**4.1.10 Stahlkonstruktion vorbereiten Gesamtfläche*Feuchtstrahlen*Sa 2 1/2**
StL-Nr. 21121811299911091
Stahlkonstruktion nach Leistungsbeschreibung des AG für
Korrosionsschutz vorbereiten.
Bauteil = 'Hakentor inkl. ausgebauter Einzelteile wie
Lager, Klemmleisten, usw. '
Oberfläche 'beschichtet nach BB, Rostgrad wie vom AN
besichtigt. '
Gesamtfläche.
Verfahren = Feuchtstrahlen (Wasserverbrauch 15 bis
25 l/h) auf Baustelle.
Strahlmittel = 'geeignetes Strahlmittel nach Wahl des
AN '
Oberflächenvorbereitungsgrad Sa 2 1/2,
DIN EN ISO 12944-4, Teil 4.
Menge: 400,000 m2
Zuordnung: 218

**4.1.20 Strahlmittel (gefährliche Abfälle) aufnehmen**
Strahlmittelrückstände aus Entschichtung der
Stahlkonstruktion
mit schädlichen Verunreinigungen (besonders
überwachungsbedürftiger Abfall ), bestehend aus u.a. Strahlmittel,
teerhaltiger
Altbeschichtung sowie Korrosionsprodukten, nach BB am
Entstehungsort aufnehmen, in vom AN bereitgestellte,
geschlossene Behältnisse verbringen
und zum Transport auf Paletten bereitstellen.
Bauteil = Hakentor nach LV-Pos. 4.1.10
Behältnis = doppelwandig und staubdichte Big-Bags auf
Paletten, mit Plane witterungsfest abgedeckt gemäß BB.

Paletten bleiben im Eigentum des AG.
Entsorgung des Abfalls vorbereiten wird separat
vergütet.
Abtransport und Entsorgung übernimmt der AG
Angaben im Bieterangaben-Verzeichnis ueber
(Entsorgung):
 Sonder-Abfall; Gesamtmenge von einem Obertor
(geschätzt) =
 '.................' t.
Abgerechnet wird 1 Psch
Menge: 1,000 Psch

**4.1.30 Strahlmittel (gefährliche Abfälle) für Entsorgung vorbereiten**
Strahlmittelrückstände aus Entschichten der
Stahlkonstruktion
mit schädlichen Verunreinigungen (gefährliche Abfälle)
zwecks Entsorgung (ABfAblV) vorbereiten.
Abfall voraussichtlich AVV-Nr.: 12.01 16.
Bauteil = Hakentor nach LV-Pos. 4.1.10.
Leistungen:
-Fachkundige Probeentnahmen nach LAGA. / PN 98
  oder akkreditiertes Labor,  mit Nachweis und
Protokoll
 (nach Entschichtungsarbeiten und Absprache mit AG).
-Probe verpacken, beschriften und versenden.
-Deklarationsanalyse für Entsorgung/Deponierung o.g.
Abfälle
 in Baden-Württemberg, nach DepV: Feststoff- und Eluatparameter sowie Einzelwerte BTEX (AKW), PCB,  PAK,
MLW/
 LHKW, einschl. Prüfbericht mit Analyseergebnissen.
-Entsorgungsvorschlag mit Angebot auf Basis der
Ergebnisse
 erstellen.
Ausführung der einzelnen Analysen nach DIN, vgl.
"Checkliste
zur Prüfung von Analysenberichten", 05/2013 des LU-BW.
Festlegen Entsorgungsweg, Genehmigungsverfahren,
Abwicklung der Entsorgung sowie Transport- und
Entsorgungskosten
übernimmt AG .
Abgerechnet wird 1 Psch
Menge: 1,000 Psch

**4.1.40 Stahlkonstruktion dekontaminieren**
Bereits entschichtete Stahlkonstruktion einschl.
Abschottung sowie techn. Anlagen gemäß TRGS 519 sowie
BB dekontaminieren für Freigabe(messung).
Bauteil =Hakentor nach  LV-Pos. 4.1.10.
Direkt nach Entschichtung,  vor jeder weiteren
Tätigkeit.
Reinigen nach BB (Grob-, Fein- und Nassreinigung sowie
Trocknung), nach Erfordernissen der TRGS 551 bis
Freigabe
durch den AG.
Entsorgung der Abfälle wird separat vergütet.

Abgerechnet wird 1 Psch
Menge: 1,000 Psch

**4.1.50 Abwasser (gefährliche Abfälle) beseitigen**
Wasser aus Entschichtungsarbeiten (Entschichten,
Reinigung,
Dekontaminierung, usw.) mit schädlichen
Verunreinigungen
(besonders überwachungsbedürftiger Abfall), bestehend
aus
teerhaltiger Altbeschichtung sowie Korrosionsprodukten,
ggf.
Strahlmitteln des AN, aufnehmen, gemäß BB aufnehmen,
ggf.
aufbereiten und entsorgen.
Bauteil = Hakentor nach LV-Pos. 4.1.10.
Entsorgungsverfahren =  unter Beachtung der BB nach
Wahl
des AN (Bieterangabe).
Einschl. aller notwendiger Anträge und Unterlagen wie
Probeentnahme und -untersuchungen, Entsorgungsnachweis,

Begleitpapiere sowie Entsorgungsgebühren einschl. Be- /

Entladen und Transport,  usw.
Behältnis = unter Beachtung der BB nach Wahl des AN.

Angaben im Bieterangaben-Verzeichnis ueber
Verfahren der Entsorgung (Verwertung, Einleitung,
Kläranlage)=

'......................................................
............................',
Entsorger =

'......................................................
......'.
Abgerechnet wird 1 Psch
Menge: 1,000 Psch

**4.1.60 Restliche gefährliche Abfälle entsorgen**
Weitere (restliche) Abfälle aus Demontage,
Entschichtung,
Oberflächenvorbereitung, Reinigung und
Dekontaminierung, der
Stahlkonstruktion mit schädlichen Verunreinigungen
(besonders
überwachungsbedürftiger Abfall, PAK-Bestandteile),
bestehend aus  z.B. Abbeizmittel, Filtermatten, PSA,
usw.  nach BB am Entstehungsort aufnehmen, in vom AN
bereitgestellte, geschlossene Behältnisse verbringen
und im Baustellenbereich zum Abtransport bereitstellen.

Bauteil = Hakentor nach LV-Pos. 4.1.10.
Strahlmittelrückstände werden gesondert vergütet.
Entsorgungsverfahren =  unter Beachtung der BB nach
Wahl
des AN (Bieterangabe).
Einschl. aller notwendiger Anträge und Unterlagen wie
Probeentnahme und -untersuchungen, Entsorgungsnachweis,

Begleitpapiere sowie Entsorgungsgebühren einschl. Be- /

Entladen und Transport,  usw.
Behältnis =  unter Beachtung der BB nach Wahl des AN

Angaben im Bieterangaben-Verzeichnis ueber
Verfahren der Entsorgung (Verwertung, Deponie) =

'......................................................
.......................',
Entsorger =

'......................................................
.'.
Abgerechnet wird 1 Psch
Menge: 1,000 Psch

**4.1.70 Stahlkonstruktion vorbereiten Gesamtfläche*Einwegstr.Baust.*Sa 2 1/2**
StL-Nr. 21121811299910291
Stahlkonstruktion nach Leistungsbeschreibung des AG für
Korrosionsschutz vorbereiten.
Bauteil = 'Hakentor inkl. ausgebauter Einzelteile wie
Lager, Klemmleisten, usw. '
Oberfläche 'unbeschichtet aus o.g.
Entschichtungsarbeiten, nur Flugrost '
Gesamtfläche.
Verfahren = Strahlen mit Einwegstrahlmitteln auf
Baustelle.
Strahlmittel = 'Nach Wahl des AG '
Oberflächenvorbereitungsgrad Sa 2 1/2,
DIN EN ISO 12944-4, Teil 4.
Menge: 400,000 m2
Zuordnung: 218

**4.1.80 Stahlkonstruktion reinigen**
Bereits vorbereitete (nachgestrahlte) Stahlkonstruktion
einschl.
Halle vor Beschichtung gemäß BB reinigen.
Bauteil = Hakentor, nach LV-Pos. 4.1.10  inkl.
ausgebauter Einzelteile wie Lager, Klemmleisten, usw. .

Bauteil direkt nach Vorbereitung der Oberfläche und vor

Aufbringen der GB reinigen.
Halle ggf. nach GB jedoch vor ZB reinigen.
Reinigen unter Beachtung der BB nach Wahl des AN, nach
Erfordernissen bis Freigabe durch den AG.
Die Beseitigung des Strahlmittels wird gesondert
vergütet;
andere, ggf. anfallende Abfälle sind in diese Pos.
einzukalkulieren.
Abgerechnet wird 1 Psch
Menge: 1,000 Psch

**4.1.90 Strahlschutt beseitigen**
Strahlmittelrückstände aus Vorbereiten der
Stahlkonstruktion,
ausschließlich bestehend aus Strahlmitteln sowie Stahl-
und
Korrosionsprodukten nach BB aufnehmen, in vom AN
bereitgestelltes, geschlossenes Behältnis verbringen
und zur
Entsorgung transportieren und deponieren / verwerten.
Einschl. Entsorgungsgebühren.
Einschl. aller notwendiger Verfahren und Unterlagen wie

Probeentnahme und -untersuchungen, Genehmigungsanträge,
Entsorgungsnachweis, Begleitpapiere, usw.
Bauteil = Hakentor, nach LV-Pos. 4.1.10 inkl.
ausgebauter Einzelteile wie Lager, Klemmleisten, usw. .
.
Behältnis = gemäß Baubeschreibung nach Wahl des AN.
Deponie  / Verwertung nach Wahl des AN.

Angaben im Bieterangaben-Verzeichnis ueber Verfahren
der Entsorgung (Wiederverwendung, Verwertung,  Deponie)
=

'.......................................'.

Entsorger =

'........................................'.

Nachstrahl-Abfall; Gesamtmenge
(geschätzt) =  '.................' t.
Abgerechnet wird 1 Psch
Menge: 1,000 Psch

**4.1.100 Stahlkonstruktion grundbeschichten*Gesamtfläche Eine Besch.Baust.*Mit Airless Zinkstaub-PUR 1 K**
StL-Nr. XX211218412991322
Stahlkonstruktion nach Leistungsbeschreibung des AG
grundbeschichten. Kanten, Ecken, Schweißnähte, Niet-
und Schraubenverbindungen sowie schwer zugängliche
Bereiche vorstreichen.
Angaben im Bieterangaben-Verzeichnis über
Stofflieferbezeichnung '

....................................................'.
Bauteil = 'Hakentor inkl. ausgebauter Einzelteile wie
Lager, Klemmleisten, usw. '
Gesamtfläche.
Eine Grundbeschichtung auf Baustelle.
Mit Airless-Spritzgerät auftragen.
Beschichtungsstoff = Zinkstaub-Polyurethan, einkomponentig, Sollschichtdicke 50 mym je Schicht.
Menge: 400,000 m2
Zuordnung: 218

**4.1.110 Stahlkonstruktion deckbeschichten*Gesamtfläche Zw+Db-Baust.*Mit Airless**
StL-Nr. XX21121851299140399
Stahlkonstruktion nach Leistungsbeschreibung des AG
zwischen- und deckbeschichten. Kanten, Ecken, Schweißnähte, Niet- und Schraubenverbindungen sowie schwer
zugängliche Bereiche vorstreichen.
Angaben im Bieterangaben-Verzeichnis über
Stofflieferbezeichnung '

....................................................'.
Bauteil = 'Hakentor inkl. ausgebauter Einzelteile wie
Lager, Klemmleisten, usw. '
Gesamtfläche.
Zwischenbeschichtung/en und Deckbeschichtung auf der
Baustelle.
Mit Airless-Spritzgerät auftragen.
Zwischen-/Deckbeschichtung Beschichtungssystem = '
Beschichtungsstoff = PUR 1K,
Sollschichtdicke = insgesamt 450µm; mit Farbtonwechsel;
letzte Deckbeschichtung mit Farbton Hellgrau '
Menge: 400,000 m2
Zuordnung: 218

**4.1.120 Zulage für Ent- und Beschichtung fester Teile**
Zulage zu LV-Pos. 4.1.10 bis 4.1.110 für die Ent- und
Beschichtung der festen Teile, die sich am linken
Oberhaupt der Schleuse Horkheim befinden.
Bauteil =Hakentor nach LV-Pos. 4.1.10.
Die Pauschale umfasst den gesamten zusätzlichen
Mehraufwand für Entschichtung, Oberflächenvorbereitung
und
Beschichtung dieser Flächen,
insbesondere:
-erschwerte Zugänglichkeit,
 Auf- und Abbau Gerüst bzw. Hubsteiger, hier mit
einzukalkulieren.
-Mehraufwand Entschichtung mit andererem Verfahren
 "Abnadeln mit Absaugung" (oder einem anderen
 zugelassenen Verfahren nach TRGS 519
-Mehraufwand Auffangen Nachstrahlgut oder Oberfläche
 mittels Schlagbürste vorbereiten (P Sa 2 1/2)
-Mehraufwand Beschichtung mit Pinsel/Rolle auftragen
 Beschichtungsystem wie
Pos. 4.1.100 (GB) bzw. 4.1.110 (DB).
Abgerechnet wird 1 Psch für das linke Oberhaupt
Menge: 1,000 Psch

**4.1.130 Stahlkonstruktion nachkonservieren**
Stahlkonstruktion nach BB und Zeichnungen mit
Beschichtung
nachbearbeiten (Fehlstellenbeseitigung).
Die Pauschale umfasst den zusätzlichen Mehraufwand der
Nachkonservierung als Zulage.
Bauteil = Hakentor nach LV-Pos. 4.1.10.
Nachkonservierung von Schadstellen,
Verbindungsmitteln  /
Verankerungen, Montage- u. Einstellbereiche usw. auf
der
Baustelle.
Umfang der Arbeiten gemäß BB:
- Entfernen von Öl u. Fett mit Reinigungsmittel
- Abwaschen mit Wasser
- Oberfläche mittels Schlagbürste vorbereiten (P Sa 2
1/2)
- Beschichtung mit Pinsel auftragen
Beschichtungsystem wie Pos. 4.1.100 (GB) bzw. 4.1.110
(DB).
Ausführung gemäß BZP in 2
Abschnitten:
1.  Obertor während /nach Montage
2. Obertor nach Probebetrieb mit Dichtprobe (einschl.
  Nachstellarbeiten)
Leistungsfeststellungen nach BB berücksichtigen /
einhalten.
Sicherheit und Ausstattung (PSA usw.) .
Abgerechnet wird 1 Psch je
Menge: 1,000 Psch

#### Unterabschnitt 4.2 Korrosionsschutz LUT

**4.2.10 Stahlkonstruktion vorbereiten Gesamtfläche*Feuchtstrahlen*Sa 2 1/2**
StL-Nr. 21121811299911091
Stahlkonstruktion nach Leistungsbeschreibung des AG für
Korrosionsschutz vorbereiten.
Bauteil = 'Stemmtor inkl. Segmentschütze und.
ausgebauter Einzelteile wie Lager, Klemmleisten, usw. '
Oberfläche 'beschichtet nach BB, Rostgrad wie vom AN
besichtigt. '
Gesamtfläche.
Verfahren = Feuchtstrahlen (Wasserverbrauch 15 bis
25 l/h) auf Baustelle.
Strahlmittel = 'geeignetes Strahlmittel nach Wahl des
AN '
Oberflächenvorbereitungsgrad Sa 2 1/2,
DIN EN ISO 12944-4, Teil 4.
Menge: 1200,000 m2
Zuordnung: 218

**4.2.20 Strahlmittel /gefährliche Abfälle) aufnehmen**
Strahlmittelrückstände aus Entschichtung der
Stahlkonstruktion
mit schädlichen Verunreinigungen (besonders
überwachungsbedürftiger Abfall ), bestehend aus u.a. Strahlmittel,
teerhaltiger
Altbeschichtung sowie Korrosionsprodukten, nach BB am
Entstehungsort aufnehmen, in vom AN bereitgestellte,
geschlossene Behältnisse verbringen
und zum Transport auf Paletten bereitstellen.
Bauteil = Stemmtor nach LV-Pos. 4.2.10
Behältnis = doppelwandig und staubdichte Big-Bags auf
Paletten, mit Plane witterungsfest abgedeckt gemäß BB.

Paletten bleiben im Eigentum des AG.
Entsorgung des Abfalls vorbereiten wird separat
vergütet.
Abtransport und Entsorgung übernimmt der AG
Angaben im Bieterangaben-Verzeichnis ueber
(Entsorgung):
 Sonder-Abfall; Gesamtmenge von einem Obertor
(geschätzt) =
 '.................' t.
Abgerechnet wird 1 Psch
Menge: 1,000 Psch

**4.2.30 Strahlmittel (gefährliche Abfälle) für Entsorgung vorbereiten**
Strahlmittelrückstände aus Entschichten der
Stahlkonstruktion
mit schädlichen Verunreinigungen (gefährliche Abfälle)
zwecks Entsorgung (ABfAblV) vorbereiten.
Abfall voraussichtlich AVV-Nr.: 12.01 16.
Bauteil = Stemmtor nach LV-Pos. 4.2.10.
Leistungen:
-Fachkundige Probeentnahmen nach LAGA. / PN 98
  oder akkreditiertes Labor,  mit Nachweis und
Protokoll
 (nach Entschichtungsarbeiten und Absprache mit AG).
-Probe verpacken, beschriften und versenden.
-Deklarationsanalyse für Entsorgung/Deponierung o.g.
Abfälle
 in Baden-Württemberg, nach DepV: Feststoff- und Eluatparameter sowie Einzelwerte BTEX (AKW), PCB,  PAK,
MLW/
 LHKW, einschl. Prüfbericht mit Analyseergebnissen.
-Entsorgungsvorschlag mit Angebot auf Basis der
Ergebnisse
 erstellen.
Ausführung der einzelnen Analysen nach DIN, vgl.
"Checkliste
zur Prüfung von Analysenberichten", 05/2013 des LU-BW.
Festlegen Entsorgungsweg, Genehmigungsverfahren,
Abwicklung der Entsorgung sowie Transport- und
Entsorgungskosten
übernimmt AG .
Abgerechnet wird 1 Psch
Menge: 1,000 Psch

**4.2.40 Stahlkonstruktion dekontaminieren**
Bereits entschichtete Stahlkonstruktion einschl.
Abschottung sowie techn. Anlagen gemäß TRGS 519 sowie
BB dekontaminieren für Freigabe(messung).
Bauteil Stemmtor nach  LV-Pos. 4.2.10.
Direkt nach Entschichtung,  vor jeder weiteren
Tätigkeit.
Reinigen nach BB (Grob-, Fein- und Nassreinigung sowie
Trocknung), nach Erfordernissen der TRGS 551 bis
Freigabe
durch den AG.
Entsorgung der Abfälle wird separat vergütet.

Abgerechnet wird 1 Psch
Menge: 1,000 Psch

**4.2.50 Abwasser (gefährliche Abfälle) beseitigen**
Wasser aus Entschichtungsarbeiten (Entschichten,
Reinigung,
Dekontaminierung, usw.) mit schädlichen
Verunreinigungen
(besonders überwachungsbedürftiger Abfall), bestehend
aus
teerhaltiger Altbeschichtung sowie Korrosionsprodukten,
ggf.
Strahlmitteln des AN, aufnehmen, gemäß BB aufnehmen,
ggf.
aufbereiten und entsorgen.
Bauteil = Stemmtor nach LV-Pos. 4.2.10.
Entsorgungsverfahren =  unter Beachtung der BB nach
Wahl
des AN (Bieterangabe).
Einschl. aller notwendiger Anträge und Unterlagen wie
Probeentnahme und -untersuchungen, Entsorgungsnachweis,

Begleitpapiere sowie Entsorgungsgebühren einschl. Be- /

Entladen und Transport,  usw.
Behältnis = unter Beachtung der BB nach Wahl des AN.

Angaben im Bieterangaben-Verzeichnis ueber
Verfahren der Entsorgung (Verwertung, Einleitung,
Kläranlage)=

'......................................................
............................',
Entsorger =

'......................................................
......'.
Abgerechnet wird 1 Psch
Menge: 1,000 Psch

**4.2.60 Restliche gefährliche Abfälle entsorgen**
Weitere (restliche) Abfälle aus Demontage,
Entschichtung,
Oberflächenvorbereitung, Reinigung und
Dekontaminierung, der
Stahlkonstruktion mit schädlichen Verunreinigungen
(besonders
überwachungsbedürftiger Abfall, PAK-Bestandteile),
bestehend aus  z.B. Abbeizmittel, Filtermatten, PSA,
usw.  nach BB am Entstehungsort aufnehmen, in vom AN
bereitgestellte, geschlossene Behältnisse verbringen
und im Baustellenbereich zum Abtransport bereitstellen.

Bauteil = Stemmtor nach LV-Pos. 4.2.10.
Strahlmittelrückstände werden gesondert vergütet.
Entsorgungsverfahren =  unter Beachtung der BB nach
Wahl
des AN (Bieterangabe).
Einschl. aller notwendiger Anträge und Unterlagen wie
Probeentnahme und -untersuchungen, Entsorgungsnachweis,

Begleitpapiere sowie Entsorgungsgebühren einschl. Be- /

Entladen und Transport,  usw.
Behältnis =  unter Beachtung der BB nach Wahl des AN

Angaben im Bieterangaben-Verzeichnis ueber
Verfahren der Entsorgung (Verwertung, Deponie) =

'......................................................
.......................',
Entsorger =

'......................................................
.'.
Abgerechnet wird 1 Psch
Menge: 1,000 Psch

**4.2.70 Stahlkonstruktion vorbereiten Gesamtfläche*Einwegstr.Baust.*Sa 2 1/2**
StL-Nr. 21121811299910291
Stahlkonstruktion nach Leistungsbeschreibung des AG für
Korrosionsschutz vorbereiten.
Bauteil = 'Stemmtor inkl. Segmentschütze und.
ausgebauter Einzelteile wie Lager, Klemmleisten, usw. '
Oberfläche 'unbeschichtet aus o.g.
Entschichtungsarbeiten, nur Flugrost '
Gesamtfläche.
Verfahren = Strahlen mit Einwegstrahlmitteln auf
Baustelle.
Strahlmittel = 'Nach Wahl des AG '
Oberflächenvorbereitungsgrad Sa 2 1/2,
DIN EN ISO 12944-4, Teil 4.
Menge: 1200,000 m2
Zuordnung: 218

**4.2.80 Stahlkonstruktion reinigen**
Bereits vorbereitete (nachgestrahlte) Stahlkonstruktion
einschl.
Halle vor Beschichtung gemäß BB reinigen.
Bauteil = Stemmtor, nach LV-Pos. 4.2.10  inkl.
ausgebauter Einzelteile wie Klemmleisten, usw. .
Bauteil direkt nach Vorbereitung der Oberfläche und vor

Aufbringen der GB reinigen.
Halle ggf. nach GB jedoch vor ZB reinigen.
Reinigen unter Beachtung der BB nach Wahl des AN, nach
Erfordernissen bis Freigabe durch den AG.
Die Beseitigung des Strahlmittels wird gesondert
vergütet;
andere, ggf. anfallende Abfälle sind in diese Pos.
einzukalkulieren.
Abgerechnet wird 1 Psch
Menge: 1,000 Psch

**4.2.90 Strahlschutt beseitigen**
Strahlmittelrückstände aus Vorbereiten der
Stahlkonstruktion,
ausschließlich bestehend aus Strahlmitteln sowie Stahl-
und
Korrosionsprodukten nach BB aufnehmen, in vom AN
bereitgestelltes, geschlossenes Behältnis verbringen
und zur
Entsorgung transportieren und deponieren / verwerten.
Einschl. Entsorgungsgebühren.
Einschl. aller notwendiger Verfahren und Unterlagen wie

Probeentnahme und -untersuchungen, Genehmigungsanträge,
Entsorgungsnachweis, Begleitpapiere, usw.
Bauteil = Stemmtor, nach LV-Pos. 4.2.10 inkl.
ausgebauter Einzelteile wie Klemmleisten, usw. . .
Behältnis = gemäß Baubeschreibung nach Wahl des AN.
Deponie  / Verwertung nach Wahl des AN.

Angaben im Bieterangaben-Verzeichnis ueber Verfahren
der Entsorgung (Wiederverwendung, Verwertung,  Deponie)
=

'.......................................'.

Entsorger =

'........................................'.

Nachstrahl-Abfall; Gesamtmenge
(geschätzt) =  '.................' t.
Abgerechnet wird 1 Psch
Menge: 1,000 Psch

**4.2.100 Stahlkonstruktion grundbeschichten*Gesamtfläche Eine Besch.Baust.*Mit Airless Zinkstaub-PUR 1 K**
StL-Nr. XX211218412991322
Stahlkonstruktion nach Leistungsbeschreibung des AG
grundbeschichten. Kanten, Ecken, Schweißnähte, Niet-
und Schraubenverbindungen sowie schwer zugängliche
Bereiche vorstreichen.
Angaben im Bieterangaben-Verzeichnis über
Stofflieferbezeichnung '

....................................................'.
Bauteil = 'Stemmtor inkl. Segmentschütze und.
ausgebauter Einzelteile wie Lager, Klemmleisten, usw.
'
Gesamtfläche.
Eine Grundbeschichtung auf Baustelle.
Mit Airless-Spritzgerät auftragen.
Beschichtungsstoff = Zinkstaub-Polyurethan, einkomponentig, Sollschichtdicke 50 mym je Schicht.
Menge: 1200,000 m2
Zuordnung: 218

**4.2.110 Stahlkonstruktion deckbeschichten*Gesamtfläche Zw+Db-Baust.*Mit Airless**
StL-Nr. XX21121851299140399
Stahlkonstruktion nach Leistungsbeschreibung des AG
zwischen- und deckbeschichten. Kanten, Ecken, Schweißnähte, Niet- und Schraubenverbindungen sowie schwer
zugängliche Bereiche vorstreichen.
Angaben im Bieterangaben-Verzeichnis über
Stofflieferbezeichnung '

....................................................'.
Bauteil = 'Stemmtor inkl. Segmentschütze und.
ausgebauter Einzelteile wie Lager, Klemmleisten, usw. '
Gesamtfläche.
Zwischenbeschichtung/en und Deckbeschichtung auf der
Baustelle.
Mit Airless-Spritzgerät auftragen.
Zwischen-/Deckbeschichtung Beschichtungssystem = '
Beschichtungsstoff = PUR 1K,
Sollschichtdicke = insgesamt 450µm; mit Farbtonwechsel;
letzte Deckbeschichtung mit Farbton Schwarz, innen
Hellgrau, Handlauf Geländer gelb. '
Menge: 1200,000 m2
Zuordnung: 218

**4.2.120 Zulage für Ent- und Beschichtung fester Teile**
Zulage zu LV-Pos. 4.2.10 bis 4.2.110 für die Ent- und
Beschichtung der festen Teile, die sich am linken
Unterhaupt der Schleuse Horkheim befinden.
Bauteil = Stemmtor nach LV-Pos. 4.2.10.
Die Pauschale umfasst den gesamten zusätzlichen
Mehraufwand für Entschichtung, Oberflächenvorbereitung
und
Beschichtung dieser Flächen,
insbesondere:
-erschwerte Zugänglichkeit
 Auf- und Abbau Gerüst bzw. Hubsteiger, hier mit
einzukalkulieren.
-Mehraufwand Entschichtung mit andererem Verfahren
 "Abnadeln mit Absaugung" (oder einem anderen
 zugelassenen Verfahren nach TRGS 519
-Mehraufwand Auffangen Nachstrahlgut oder Oberfläche
 mittels Schlagbürste vorbereiten (P Sa 2 1/2)
-Mehraufwand Beschichtung mit Pinsel/Rolle auftragen
 Beschichtungsystem wie
Pos. 4.2.100 (GB) bzw. 4.2.110 (DB).
Abgerechnet wird 1 Psch für das linke Unterhaupt
Menge: 1,000 Psch

**4.2.130 Stahlkonstruktion nachkonservieren**
Stahlkonstruktion nach BB und Zeichnungen mit
Beschichtung
nachbearbeiten (Fehlstellenbeseitigung).
Die Pauschale umfasst den zusätzlichen Mehraufwand der
Nachkonservierung als Zulage.
Bauteil = Stemmtor  nach LV-Pos. 4.2.10.
Nachkonservierung von Schadstellen,
Verbindungsmitteln  /
Verankerungen, Montage- u. Einstellbereiche usw. auf
der
Baustelle.
Umfang der Arbeiten gemäß BB:
- Entfernen von Öl u. Fett mit Reinigungsmittel
- Abwaschen mit Wasser
- Oberfläche mittels Schlagbürste vorbereiten (P Sa 2
1/2)
- Beschichtung mit Pinsel auftragen
Beschichtungsystem wie Pos. 4.1.100 (GB) bzw. 4.1.110
(DB).
Ausführung gemäß BZP in 2
Abschnitten:
1.  Untertor während /nach Montage
2. Untertor nach Probebetrieb mit Dichtprobe (einschl.
  Nachstellarbeiten)
Leistungsfeststellungen nach BB berücksichtigen /
einhalten.
Sicherheit und Ausstattung (PSA usw.) .
Abgerechnet wird 1 Psch je
Menge: 1,000 Psch

### Abschnitt 5 SWB- Reparaturen

#### Unterabschnitt 5.1 SwB-Reparaturen

*Hinweis*
Gilt Für Das Hakentor und das Stemmtor jeweilige
Reparaturen in der Hallle in Deizisau

Die Stundenlohnarbeiten gelten für
Baustellentätigkeiten des
Stahlbaus. Werksleistungen werden hierüber nicht
vergütet.
- LV-Pos 5.1.10 SwB
Kolonnenführer/Richtmeister/Werkpolier
 Max. 1 Person erhält Vergütung nach LV-Pos 5.1.10,
restliches Personal wird mit LV-Pos. 5.1.20 vergütet.
- LV-Pos 5.1.20 SwB Facharbeiter
- LV-Pos 5.1.30 SwB Schneid- und Schweißgerät mit
Personal
- LV-Pos 5.1.40 SwB Winkelschleifer mit Personal

**5.1.10 Verrechnungssatz für Arbeitskraft Werkpolier**
*** Bedarfsposition mit GB
StL-Nr. 22420460701
Stundenlohnarbeiten durch Arbeitskräfte auf Anordnung
des AG ausführen.
Abgerechnet wird nach den tatsächlich geleisteten
Arbeitsstunden.
Zuschläge für Lohn- oder Gehaltsnebenkosten und
Zuschläge für Überstunden werden nicht gesondert
vergütet.
Zuschläge für Nacht-, Sonntags- und Feiertagsarbeit
werden als prozentualer Zuschlag zum Verrechnungssatz
nach den tariflichen Festlegungen
gesondert vergütet.
Werkpolier
Menge: 40,000 h
Zuordnung: 204

**5.1.20 Verrechnungssatz für Arbeitskraft Facharbeiter**
*** Bedarfsposition mit GB
StL-Nr. 22420460703
Stundenlohnarbeiten durch Arbeitskräfte auf Anordnung
des AG ausführen.
Abgerechnet wird nach den tatsächlich geleisteten
Arbeitsstunden.
Zuschläge für Lohn- oder Gehaltsnebenkosten und
Zuschläge für Überstunden werden nicht gesondert
vergütet.
Zuschläge für Nacht-, Sonntags- und Feiertagsarbeit
werden als prozentualer Zuschlag zum Verrechnungssatz
nach den tariflichen Festlegungen
gesondert vergütet.
Facharbeiter, Baugeräteführer, Berufskraftfahrer
Menge: 80,000 h
Zuordnung: 204

**5.1.30 Verrechnungssatz fuer Baugeraet**
*** Bedarfsposition mit GB
Stundenlohnarbeiten durch Baugeraete auf Anordnung
des AG ausfuehren.
Der Verrechnungssatz fuer das jeweilige Geraet um -
fasst saemtliche Aufwendungen fuer den Einsatz,
insbesondere Geraetevorhalte-und Betriebsstoffkosten sowie saemtliche Zuschlaege einschliesslich der Kosten fuer das Bedienungspersonal.
Der Verrechnungssatz gilt fuer das zum Zeitpunkt
des Abrufes einsatzbereit auf der Baustelle befindliche Baugeraet.
Verguetet werden die angefangenen Stunden zwischen
Einsatzbeginn und -ende, jedoch ohne Reparatur-
und Wartungszeiten
 Schneid- und Schweissgeraet nach DIN 8543.
Angaben im Bieterangaben-Verzeichnis ueber
Geraetehersteller  '

....................................................',G
eraetetyp '

....................................................',
Geraetekenngroesse '

.......................................................
...
Menge: 20,000 h

**5.1.40 Verrechnungssatz für Schleifgerät**
*** Bedarfsposition mit GB
wie vor, jedoch:
Winkelschleifer mit mind. 150 / 180mm
Scheibendurchmesser.
Einschl. Scheibenverbrauch.
Menge: 20,000 h

**5.1.50 Stahlbauteile ersetzen**
*** Bedarfsposition mit GB
Stahlbauteil demontieren,  neu fertigen,  liefern
frei Baustelle und montieren.
Bauteil = deformierte / geschädigte Stahlbauteile wie
Bleche,
Profile, Scharniere,  Teilstücke/-bereiche der
Stahlkonstruktion usw .
Einzelgewicht = bis max. 5 kg,
Einzelgewichte unter  2  kg werden mit 2  kg
abgerechnet.
System =  Hakentor und Stemmtor.
Stahlsorte = S235J2 + N,

Demontage
Einschl. Schweißnähte abschleifen. Ggf. erforderliche
Trennschnitte für Teilstücken werden separat vergütet.
Demontage Befestigungsmittel (Niete) werden separat
vergütet.
Ausgebaute Teile werden verschrottet. Sie gehen in
Eigentum des AN über und werden beseitigt.

Fertigung / Montage
Einschl. Zuschnitte, Bohrungen etc.
Verbindungsart = 'Passschrauben oder Niete.
Die Lochherstellung für die Verbindungen ist hier
einzurechnen.
Lieferung und Montage der Verbindungen (Passchrauben
oder
Niete wird separat vergütet.'
Herstellung Schweißnähte wird separat vergütet.
Menge: 50,000 kg

**5.1.60 Stahlbauteile ersetzen**
*** Bedarfsposition mit GB
wie vor, jedoch:
Einzelgewicht = größer 5 kg bis 50 Kg
Menge: 100,000 kg

**5.1.70 Stahlbauteile ersetzen**
*** Bedarfsposition mit GB
wie vor, jedoch:
Einzelgewicht = größer 50 Kg
Menge: 100,000 kg

**5.1.80 Metallspachtel Masse liefern**
*** Bedarfsposition mit GB
Metallspachtel pastös entsprechend konstruktiven
Erfordernissen und BB liefern
Für LUT und feste Teile
Material  = 'Metallspachtel pastös nach BB '
Vorbereitung und Beschichtung ist in die Pos.4.1.70 bis
4.1.110 einzurechnen
Menge: 5,000 kg

**5.1.90 Metallspachtel verarbeiten**
*** Bedarfsposition mit GB
Stahlbauteil mit Metallspachtel pastäs wieder
herstellen
Bauteil =  geschädigte Stahlbauteile wie Bleche,
Profile, Scharniere,  Teilstücke/-bereiche der
Stahlkonstruktion usw .
System =  Hakentor und Stemmtor.
Stahlsorte = S235J2 + N,
Menge: 1,000 Psch

*Hinweis*
Gewertet wird die Grundposition 5.1.80 und 5.1.100
Die Wahl-Position (5.1.90 und 5.1.110) braucht nur
ausgefüllt werden, wenn der AN diese Arbeiten ausführen
kann, sonst bitte offen lassen oder mit xxx markieren.
Wird die Wahl-Position (5.1.90 und 5.1.110) angeboten
und sind die Gesamt-Mehrkosten akzeptabel, beauftragt
der AG die
Nietarbeiten.
Montage der Passschrauben / Niete wird separat vergütet

**5.1.100 Baustelleneinrichtung (Passschrauben) einr., vorh., betreiben u. räumen**
*** Grundposition ZZ 001.0
Baustelle für die Durchführung der Passschraubmontage
 einrichten, vorhalten, unterhalten, betreiben und
räumen
Menge: 1,000 Psch

**5.1.110 Baustelleneinrichtung (Nietverbindung) einr., vorh., betreiben u. räumen**
*** Wahlposition ZZ 001.1
Baustelle für die Durchführung:
 -  der Nietmontage und
 - der Passchraubenmontage (an Engstellen)
 einrichten, vorhalten, unterhalten, betreiben  und
räumen
Menge: 1,000 Psch

**5.1.120 Passschraub-Verbindungen herst.**
*** Grundposition ZZ 002.0
Halbrundniete des Verschlusses nach Zeichnung  /
Baubeschreibung demontieren, Löcher aufreiben,
Passchraub-Verbindungen liefern und betriebsfertig
montieren.
als Schleusenobertor.
Bauteil = Passschraubensatz verteilt über das Obertor
Alte Niete abschlagen. Ausgebaute Befestigungen
aufmessen;
sie gehen in Eigentum des AN über und werden beseitigt.
Einschl. Aufreiben der Löcher.
Alt-Niet-DU = 20 mm
Alt-Niet-Länge = 40 - 90 mm,

Schraubenmaße entsprechend angepasst.
Schraubverbindungen = SLVP-Verbindung mit mindestens
gleicher Materialgüte wie die alten Nietverbindungen.
Abmessungen Alt-Niet ist für die Abrechnung maßgeblich
Menge: 100,000 St

**5.1.130 Niet-Verbindung herstel.**
*** Wahlposition ZZ 002.1
wie vor, jedoch
Ausführung als Nietverbindung
Menge: 100,000 St

USt %: 19,00
